# Neubau eines Feuerwehrdepots
Angebotsaufforderung (GAEB 90, DA83)
DV-Nummer: 2026/14B
Währung: EUR
Auftraggeber: Gemeinde Schönwalde-Glien vertreten durch Herrn Bodo Öhme

## Innentüren
Datum: 04.12.25

*Hinweis*
Allgemeine Baubeschreibung

Aufgabe
Die Gemeinde Schönwalde-Glien plant den Neubau eines
Feuerwehrdepots auf einem noch zu entwickelnden Baufeld
im Kreuzungsbereich der Bötzower Landstraße und
Bötzower Straße.
Das Feuerwehrdepot soll von der Freiwilligen Feuerwehr
Schönwalde-Dorf genutzt werden. Die Wache ist
unregelmäßig besetzt
Die geplante Feuerwehr soll als Spezialisierung die
Rettung aus Höhen und Tiefen übernehmen und als
Hauptstandort der Truppmann-Ausbildung fungieren.
Ziel des Neubaus sollen primär neben dem Neubau einer
Fahrzeughalle mit 3 Stellplätzen für
Feuerwehreinsatzwagen und der Möglichkeit einer
Erweiterung für 2 weitere Stellplätze die Schaffung
eines Schulungs- und Sozialgebäudes sein sowie im
Außenbereich der Bau von PkW-Stellplätzen, eines
Außenwaschplatzes und einer Übungsfläche von ca. 500m²
mit der Möglichkeit der späteren Errichtung eines
Feuerwehrübungsturmes.

Gebäudenutzung
Der Gebäudekomplex mit beherbergt 2 Nutzungseinheiten
mit den Gebäudeteile Schulungs- und Sozial- sowie
Fahrzeughalle mit Technikbereich. Das Schulungs- und
Sozialgebäude wird in massiver Bauart aus Mauerwerk mit
einer Wärmedämmung und partiellen Fassadenverkleidung
errichtet werden. Die Fahrzeughalle soll aus
Stahlbetonstützen mit Holzbindern als Tragsystem und
einer Verkleidung aus Sandwichpaneelen hergestellt
werden.
Diese steht in direkter Verbindung mit dem
Schulungsgebäude und kann zum einen über die Damen- und
Herren- Umkleiden und zum anderen über die Schleuse
durch T30-Türen begangen werden.
Es stehen Umkleideräume für Damen und Herren zur
Verfügung. Den Umkleiden angeschlossen sind jeweils
Dusch- und Waschplätze sowie WC-Räume. Zusätzlich gibt
es einen Umkleideraum für Mädchen und  für Junge.
Zum Trocknen der Einsatzkleidung wurde ein Wäsche- und
Trockenraum geplant.
Des Weiteren sind direkt neben dem Eingangsbereich 2
Büros vorgesehen, welche von insgesamt 5 Mitarbeitern
genutzt werden können. Neben zwei weiteren WCs (1x
Behinderten-WC) und einem Putzmittelraum sind in diesem
Gebäudeteil ein Hausanschluss- und ein zusätzlicher
Lagerraum angeordnet.
Im Technikbereich sind die Heizungstechnik und ein
Kompressor untergebracht.
Zur Deckung des Strombedarfes ist eine PV-Anlage auf
den Dächern geplant.
In der Fahrzeughalle, sind neben den 3 Stellplätzen für
die Einsatzwagen der Feuerwehr auch eine Stiefelwäsche,
eine Waschrinne, eine Werkbank und Gitterboxen für
verschmutzte und kontaminierte Kleidung vorgesehen.
Der Zugang zur Halle erfolgt von außen über 3 Tore in
den Abmessungen 4,00*4,50m sowie 3 weiteren Türen
jeweils an der Nord-, West- und Südseite in den
Abmessungen ca. 1,135*2,26m.
Anordnung auf Grundstück
Das Gebäude befindet sich im Kreuzungsbereich der
beiden Straßen Bötzower Straße und Bötzower Landstraße
(L20) und ist von allen Seiten einsehbar. Die Zufahrten
zur Fahrzeughalle und zum Schulungsgebäude erfolgen
beide von der Bötzower Straße aus.
Im Zufahrtsbereich zum Schulungsgebäude befinden sich
15 PKW-Stellplätze, welche so angeordnet sind, dass ein
schnelles Einparken während einer Alarmierung
ermöglicht wird. Zusätzlich kann man über eine Pforte
auf einem Gehweg zum Gebäudeeingang gelangen, bei dem
seitlich auch Fahrradstellplätze angeordnet sind.

Im Zufahrtsbereich zur Fahrzeughalle sind weitere 10
PKW-Stellplätze geplant. Es befindet sich direkt daran
anschließend eine Übungsfläche für die Feuerwehr von
ca. 526m² mit der Möglichkeit der Errichtung eines
Feuerwehrübungsturmes zu einem späteren Zeitpunkt.
Diese Übungsfläche befindet sich an der
Grundstückgrenze zum angedachten Kita-Neubau.
Neben einem Außenwaschplatz in den Abmessungen von ca.
5*15m ist auch die Möglichkeit einer Erweiterung der
Fahrzeughalle um 2 weitere Stellplätze gegeben.
Die Zufahrt zum hinter der Fahrzeughalle gelegenen
Technikgebäude erfolgt entlang der westlichen
Giebelwand der Fahrzeughalle.
An der Westseite des Sozialgebäudes ist vor dem
Schulungsraum eine Terrasse angeordnet, die auch
unabhängig vom Schulungsraum genutzt werden kann. Dies
wird durch die Anordnung von 2 Ausgängen ins Freie
möglich.
Angaben zur Bauart
Die Abmessungen für das Sozial- und Schulungsgebäude
betragen ~27m x ~20m, die der Fahrzeughalle ~19m x ~15m
und die des Technikgebäudes ~3m x ~5m.
Hierbei sollen das Sozial- und Schulungs- sowie das
Technikgebäude als massiver Baukörper mit
Stahlbetonbodenplatte, Kalksandsteinwänden sowie
Stahlbetondach mit entsprechenden Unterzügen im Bereich
des Schulungsraumes errichtet werden. Aufgrund der
schweren Dachdecke hat dies auch den Vorteil, dass der
sommerliche Wärmeschutz besser umzusetzen ist.

Die Höhe des Gebäudes (OK Attika) beträgt ~4,50m.
Die Raumhöhe von Oberkante Fußboden bis Unterkante
Rohdecke beträgt ~3,50m. Abgehängte Decken werden in
allen Bereichen vorgesehen. Diese werden in den
akustisch stark beanspruchten Bereichen als
Schallschutzdecken ausgeführt.
Die Fahrzeughalle schließt sich direkt an dieses
Gebäude an und hat eine Höhe von ~7,00m (OK Traufe).

Brandschutz:
Brandschutztechnisch wurde das Gebäude in drei
Nutzungsbereiche unterteilt, welche durch Wände und
Türen mit einer Feuerwiderstandsdauer von 30 Minuten
getrennt werden.
Rettungswege werden durch den Flur und den Ausgängen
aus dem Schulungsraum sowie mittels  Rettungsfenster
aus dem jeweiligen Büro realisiert.
Eine interne Alarmierung wird mittels Rauchwarnmelder
vorgesehen.

Wärmeschutz:
Im Rahmen der Vorplanung wurde ein GEG-Nachweis
erstellt, der mögliche Wand-, Decken- und
Fußbodenaufbauten aufführt, die die Anforderungen nach
diesem Gesetz erfüllen würden. Beim sommerlichen
Wärmeschutz wurden zwei unterschiedliche Räume
untersucht, wobei sowohl im Büro- wie auch im
Schulungsraum zur Einhaltung des sommerlichen
Wärmeschutzes keine Vorkehrungen zu treffen sind.

Heizung/ Lüftung/ Sanitär:
Gemäß Entwurfsplanung der HLS- Planung wird das Gebäude
mit einer
Luft/Wasser-Wärmepumpe (Typ WWB L40 A-2) beheizt.

In der Entwurfsplanung wird von einer Lüftungsanlagen
ausgegangen, welche sich auf dem Gebäude befinden.
Folgende Bereiche werde be- und entlüftet:
alle WCs und Duschen (E.02, 03, 04, E.18, 19, 20, 21)
alle Umkleiden (E.12, 13; E.22, 24)
PuMi, Wäsche-u. Trockenraum, Teeküche (E.10, E.15;
E.17)
Die Fahrzeughalle erhält eine Fahrzeugabgasabsauganlage
als Druckluftinstallation.

Elektro:
Die Stromerzeugung für das Gebäude soll primär über die
Anordnung einer PV-Anlage auf den Dachflächen der
Gebäude gesichert werden. Die im Grundriss dargestellte
Größe des HA-Raumes wurde vom Fachplaner als
ausreichend bewertet. Das Gebäude wird mit einer
Blitzschutzanlage ausgestattet. Teile der Anlage müssen
zur Ableitung in die Fundamente / den Erdbau integriert
werde.

Angaben zur Baustellensituation
Verkehrssicherung
Die Verkehrssicherungspflicht obliegt dem Auftragnehmer
während der Dauer der Erfüllung
seines Auftrages. Der Auftragnehmer hat einen
Verantwortlichen mit Angabe der Eignung
und Qualifikation für die Verkehrssicherung zu
benennen.
Die Verkehrssicherung auf öffentlichem Grund Lager-,
Stellflächen und Zufahrten ist auch
im Bereich von angrenzenden Nachbargrundstücken zu
beachten.
Die zur Verfügung gestellten Flächen für Baustraßen,
Lagerflächen, Zuwegungen etc. auch
Im öffentlichen Bereich sind bei Nutzung vor unnötigen
Beschädigungen zu schützen und
nach Beendigung der Arbeiten in den vor den Arbeiten
vorhandenen Zustand zu versetzen. Diesbezüglich sollte
vor Beginn der Arbeiten eine gemeinsame Begehung mit
der Bauleitung stattfinden, wobei der jeweilige Zustand
protokolliert und evtl. erforderliche Maßnahmen zum
Schutz festgelegt werden.

Zufahrtsmöglichkeiten
Die Baustellenzufahrt erfolgt über die Straße Bötzower
Str. .
Der Anschluss der Baustelle an die öffentliche Straße
wird bauseits erstellt.
Die notwendige Beschilderung im öffentlichen Bereich
ist ausgeschrieben
Bau-WC
soweit nicht gesondert ausgeschrieben, bauseitig
bereitgestellt, Nutzung durch alle Gewerke;

Bauzaun
soweit nicht gesondert ausgeschrieben, bauseitig
bereitgestellt;

Baustellenbeleuchtung
soweit nicht gesondert ausgeschrieben, bauseitig
bereitgestellt;

Baustrom u. Bauwasser
soweit nicht gesondert ausgeschrieben, bauseitig
bereitgestellt;
Die Verteilung der Medien auf der Baustelle obliegt den
Firmen, diese Leistungen sind bei
der Kalkulation der Einzelpreise mit zu
berücksichtigen;

Baugrund/ Grundwasser
Das Baugrundgutachten kann bei Bedarf eingesehen
werden.

Lärm, Erschütterungen etc.
Naheliegende Gebäude sind bewohnt. Sämtliche mit den
Baumaßnahmen in Zusammenhang
stehenden Emissionen (Lärm, Erschütterungen, Abgase,
Dämpfe, Feuchtigkeit, Funkenflug
etc.) sind auf ein erforderliches Mindestmaß zu
beschränken.
Die entsprechenden Lärmschutzverordnungen (z. B.
BImSchV) sind zu beachten.
Die Aufbereitung von Betonabbruchmaterial zu
Betonrecyclingmaterial vor Ort ist
ausgeschlossen.

Baustellenunterkünfte und Lagerflächen
Flächen für Baustellenunterkünfte und Lagerflächen
stehen auf dem Grundstück nur
in begrenztem Umfang zur Verfügung. Die entsprechenden
Vorbemerkungen und
Hinweistexte zu Lagerflächen sind zu beachten.
Tagesunterkünfte und Lagercontainer sind,
wenn erforderlich, durch den AN entsprechend seinem
eigenen Bedarf bereitzustellen.
Die möglichen Stellflächen sind im Vorfeld mit der
örtlichen Bauleitung und den Bauherrn
abzustimmen. Ggf. erforderliche behördliche
Genehmigungen sind durch den AN einzuholen.

Bauablauf
Ein Bauablaufplan kann bei Bedarf eingesehen werden.

Schäden
Der AN haftet für Schäden, die infolge seiner Arbeiten
entstehen, gleich welcher Art.

Schutzmaßnahmen
Schutzmaßnahmen gegen Beschädigung oder Verschmutzung
an angrenzenden Gebäuden oder Bauteilen sind durch den
Auftragnehmer rechtzeitig und eigenverantwortlich vor
Aufnahme der Arbeiten zu treffen. Hierzu gehören auch
die entsprechenden Bausicherungsmaßnahmen.
Meterriss (betrifft Rohbaugewerk)
Zur dauerhaften Sicherung des Meterrisses bis zur
Gebäudefertigstellung ist eine Meterriss-Plakette pro
Etage auf 1 Meter über FFB zu montieren und zu
fixieren.

SiGeKo
Dem Sicherheits- und Gesundheitsschutzplan bzw. den
Anordnungen des Sicherheits- und
Gesundheitskoordinators (SiGeKo) sind zwingend Folge zu
leisten.
Bautagesberichte sind wöchentlich zu führen.
Die Baustelle ist täglich zum Arbeitsschluss
aufzuräumen und aufgeräumt zu verlassen.
Verschmutzungen oder Verunreinigungen auf der Zufahrt
zum Baufeld sind täglich nach Abschluss der Arbeiten zu
entfernen

Technische Vorschriften
Für die Ausführung gelten die Bestimmungen dieses
Leistungsverzeichnisses, die
allgemeinen technischen Vorschriften der VOB, der
einschlägigen Normen soweit sie die
Leistungen betreffen, bauaufsichtlich eingeführte
Richtlinien, behördliche Vorschriften,
Verbandsrichtlinien und Verarbeitungsrichtlinien der
Bauteil- bzw. Werkstoffhersteller in der
jeweils gültigen Fassung. Verwiesen wird insbesondere
auf:
VOB Teil C Allgemeine Technische Vertragsbedingungen
für Bauleistungen (ATV)
DIN 18202 Maßtoleranzen im Hochbau
DIN 18299 Allgemeine Regelungen für Bauarbeiten jeder
Art
DIN 18300 Erdarbeiten
DIN 18330 Mauerarbeiten
DIN 18331 Betonarbeiten
DIN 18334 Zimmer- und Holzarbeiten
DIN 18335 Stahlbauarbeiten
DIN 18336 Abdichtungsarbeiten
DIN 18350 Putz- und Stuckarbeiten
DIN 18353 Estricharbeiten
DIN 18365 Korrosionsschutzarbeiten an Stahlbauten
DIN  4102 Brandverhalten von Baustoffen und Bauteilen
DIN  4123 Gebäudesicherung im Bereich von
Ausschachtungen, Gründungen und Unterfangungen
Unfallverhütungsvorschriften - Bauberufsgenossenschaft
Technische Vorschriften für Abbrucharbeiten (Deutsche
Abbruchverband e.V.)

Angebot
Der Bieter ist gehalten, die im Leistungsverzeichnis
beschriebenen Details auf Vollständigkeit, fachgerechte
Ausführung und Eignung für den vorgesehenen
Verwendungszeck zu überprüfen.
Sinnvolle oder notwendig erscheinende Änderungen oder
Ergänzungen sind mit einer
entsprechenden Begründung dem Angebot beizufügen.
Eventuell auftretende Unstimmigkeiten im
Textverständnis sind vor der Angebotsabgabe zu
klären. Mit Angebotsabgabe erklärt der Auftragnehmer
(AN), dass Klarheit über den
kompletten LV-Text besteht.

Mit Abgabe des Angebotes erklärt der Unternehmer, dass
die zur Durchführung der Arbeiten
benötigten Maschinen, Geräte, usw. vorhanden sind bzw.
ihre fristgemäße Bereitstellung
gesichert ist. Vom Bieter sind im Rahmen der
Angebotsdokumentation Angaben zur geplanten
Technologie, Einsatz Technik, Personaleinsatz, Ablauf
und Baustelleneinrichtungsplan in
geeigneter Form zu übergeben.

Der Bieter hat sich zur Angebotserstellung über die
derzeitige Situation der Baustelle eigenständig zu
informieren. Nachforderungen auf Grund fehlender
Ortskenntnis und/ oder zusätzlicher Leistungen sind
ausgeschlossen.

Werden bei den Arbeiten von der Leistungsbeschreibung
abweichende Verhältnisse angetroffen, oder treten
Umstände ein, durch die die vorgeschriebenen Arbeiten
nicht durchgeführt werden können, sind mit dem
Auftraggeber umgehend gesonderte Vereinbarungen zu
treffen.

Nebenangebote
Dem Bieter wird freigestellt, zusätzlich zu den
ausgeschriebenen Leistungen Alternativvorschläge in
Form eines Nebenangebotes auszuarbeiten. Dabei ist die
Gleichwertigkeit der angebotenen mit der vorgegebenen
Leistung durch geeignete
Unterlagen nachzuweisen. Die Unterlagen müssen zum
Eröffnungstermin vorliegen.

Sonstiges
Sämtliche Arbeiten sind mit äußerster Sorgfalt
auszuführen. Die erbrachten Leistungen sind für die
Zeit der Bauarbeiten bis zur Abnahme durch den Bauherrn
zu schützen.

Es ist dafür Sorge zu tragen, dass zu jedem Zeitpunkt
ein Vorarbeiter mit Deutschkenntnissen (Sprachniveau
mindestens C1) auf der Baustelle zugegen ist.

Ausführung, Aufmaß und Abrechnung gem. VOB.
Für alle Gewerke gelten die ATV DIN 18299.
Alle Positionen des Leistungsverzeichnisses beziehen
sich stets auf komplette Leistungen, einschließlich
sämtlicher hierfür erforderlicher Materialien, d.h.
herstellen, liefern, anfahren, abladen, fachgerecht und
sicher montieren, vorhalten, Schutz der Leistung,
Reinigung, Funktionsprüfung, ggf. Nachjustierung,
Inbetriebnahme und funktionstüchtige Übergabe sowie
einschließlich aller Verbindungs- und
Befestigungsmittel und Kosten für:
-diebstahlsichere Lagerung des Materials und aller
Einbauteile,
-Verschnitt, wenn im LVZ nicht anders erwähnt
-Schutz gegen schädigende Witterungseinflüsse

Nebenleistungen, wie z.B. Schutz- und
Sicherheitsmaßnahmen nach den
Unfallverhütungsvorschriften und den behördlichen
Bestimmungen, sind Leistungen,
die auch ohne Erwähnung im Leistungsverzeichnis zur
vertraglichen Leistung gehören
und nicht selbstständig vergütet werden.
Der Auftragnehmer ist nicht von seiner eigenen Pflicht
befreit, die Massen und sonstigen
Angaben sorgfältig auf Richtigkeit hin zu überprüfen.

Ergänzend zur ATV DIN 18299, Abschnitt 2, gilt:
Bereits vorhandene Absteckungen, Grenzsteine,
Festpunkte, Höhenmarken u. dgl. sind vom Auftragnehmer
vor Arbeitsbeginn zu sichern.

Unterlagen
A011_BE-Plan_M1-250
A020_Grundriss Erdgeschoss
A050_Ansichten
Türliste / Übersichtszeichnung

### Titel 1 Innentüren HPL

**1.01 Innentür komplett, einflügelig, 885/2135 mm; MW 27cm**
Innentürelement komplett einbaufertig, einflügelig,
inkl. aller Bänder (Objektbänder) und Stahl -
Umfassungszarge inkl. Hinterfüllung/ Verguss. Türblatt
beidseitig glatte Ausführung, farblich endbehandelt,
Oberfläche: beidseitig HPL-Schichtstoffplatten-Auflage
nach DIN 16926, Dicke 0,8mm
Farbe: Seidengrau RAL 7044
Einlage Röhrenspanplatte, Absperrung
Hartfaserdeckplatten
Einschlag stumpf, mit umlaufenden Anleimer Multiplex
als Sichtkante,
nachhobelbar, Holzart wie Oberfläche mit umlaufender
Falzdichtung,
Klimaklasse : II  Mechan. Beanspr. : M
Türblattdicke : 40 mm
lichtes Öffnungsmaß: 885/2135 mm
Schloss- und Bandsitz nach DIN 18101 / 18268,
Schloss vorgerichtet für den Einbau PZ
inkl. Montage der Drückergarnitur; einschl. kostenlose
Bemusterung;

Angeb. Fabrikat: .....................................
(vom Bieter auszufüllen)

Zarge: Stahlumfassungszarge nach DIN 18111, aus
Feinblech, gewalzt, verzinkt und grundiert für späteren
Anstrich, Gehrung durchgehend verschweißt und sauber
geschliffen, für stumpf einschlagende Holztür mit
Hohlkammerdichtung, dauerhaft rückstellfähig.
Distanzwinkel im Schwellenbereich sind nach der Montage
zu entfernen;
Zargentyp  Rundformzarge C
Gewändeanschluss: KS-Mauerwerk
Zargenspiegel:  30 mm
Blechdicke:  1,5 mm;
Maulweite:  ca. 27 cm (inkl. 2 x 15 mm Putz)

Angeb. Fabrikat:
.............................................
(vom Bieter auszufüllen)

komplett liefern und fachgerecht, lot- fluchtrecht und
rechtwinklig einbauen;
Der Einbau erfolgt zeitversetzt. Die Zarge muss im Zuge
der Rohbauarbeiten eingebaut werden, die Blätter und
Dichtungen werden erst kurz vor Übergabe des Objektes
montiert
Einbauort: IT.E.01/02/03/04/06/08/09/13/16
Menge: 9,000 St

**1.02 Zulage Feuchtraumtür**
Zulage zu v. g. Innentürblättern für Ausführung als
Feuchtraumtür;
Einbauort:  IT.E. 16
Menge: 1,000 St

**1.03 Zulage Nassraumtür**
Zulage zu v.g. Innentürblättern für Ausführung als
Nassraumtür;
Zarge in Edelstahl
Einbauort:  IT.E.13
Menge: 1,000 St

**1.04 Innentür komplett, einflügelig, 885/2135 mm; MW 14,5cm**
Innentürelement einschl. Stahlzarge inkl.
Hinterfüllung/ Verguss wie Pos. vor jedoch;
Maulweite:  ca. 14.5 cm inkl. 2 x 15 mm Putz
lichtes Öffnungsmaß:  885/2135 mm
Gewändeanschluss:  KS Mauerwerk
Schloss vorgerichtet für den Einbau eines PZ
inkl. Montage der Drückergarnitur

Angeb. Fabrikat: .....................................
(vom Bieter auszufüllen)

komplett liefern und fachgerecht, lot- fluchtrecht und
rechtwinklig einbauen
Der Einbau erfolgt zeitversetzt zu den Innentüren im
Mauerwerk, die Blätter und Dichtungen werden erst kurz
vor Übergabe des Objektes montiert.
Einbauort: IT.E.05
Menge: 1,000 St

**1.05 Innentür komplett, einflügelig, 1010/2260 mm; MW 27cm**
Innentürelement einschl. Stahlzarge inkl. Hinterfüllung
/ Verguss wie Pos. vor jedoch;
Maulweite:  ca. 24 cm inkl. 2 x 15 mm Putz
lichtes Öffnungsmaß: 1010/2260 mm
Gewändeanschluss:  KS Mauerwerk
Schloss vorgerichtet für den Einbau eines PZ
inkl. Montage der Drückergarnitur

Angeb. Fabrikat: .....................................
(vom Bieter auszufüllen)

komplett liefern und fachgerecht, lot- fluchtrecht und
rechtwinklig einbauen
Der Einbau erfolgt zeitversetzt zu den Innentüren im
Mauerwerk., die Blätter und Dichtungen werden erst kurz
vor Übergabe des Objektes montiert.
Einbauort: IT.E.07/ 15
Menge: 2,000 St

**1.06 erhöhter Schallschutz als Zulage zu v.g. Positionen**
Innentür als Schallschutztür als Zulage zu v.g.
Positionen;
Schalldämmwert:  Rw,P mind. 37 dB
eischl. liefern und fachgerechtem Einbau absenkbaren
Bodendichtung, für umlaufende Türdichtung, inkl.
einpassen in vorhandene Türöffnungen und aller
vorbereitenden Maßnahmen am vorhandenen Fußboden;
Angeb. Fabrikat: .....................................
(vom Bieter auszufüllen)
Ort: IT.E.07
Menge: 1,000 St

**1.07 Innentür komplett, einflügelig, 1010//2135 mm; MW 27cm**
Innentürelement einschl. Stahlzarge inkl. Hinterfüllung
/ Verguss wie Pos. vor jedoch;
Maulweite:  ca. 27 cm inkl. 2 x 15 mm Putz
lichtes Öffnungsmaß: 1010/2135 mm
Gewändeanschluss:  KS Mauerwerk
Schloss vorgerichtet für den Einbau eines PZ
inkl. Montage der Drückergarnitur
Angeb. Fabrikat: .....................................
(vom Bieter auszufüllen)

komplett liefern und fachgerecht, lot- fluchtrecht und
rechtwinklig einbauen
Der Einbau erfolgt zeitversetzt zu den Innentüren im
Mauerwerk., die Blätter und Dichtungen werden erst kurz
vor Übergabe des Objektes montiert.
Einbauort: IT.E.27
Menge: 1,000 St

**1.08 Innentür komplett, einflügelig, 760/2135 mm; MW 27cm**
Innentürelement einschl. Stahlzarge inkl.
Hinterfüllung/ Verguss wie Pos. vor jedoch;
Maulweite:  ca. 27 cm inkl. 2 x 15 mm Putz
lichtes Öffnungsmaß:  760/2135 mm
Gewändeanschluss:  KS Mauerwerk
Sickentiefe  mind. 15 mm für den Einbau der Fliesen
Schloss ohne, Tür nicht abschließbar
inkl. Montage der Drückergarnitur

Angeb. Fabrikat: .....................................
(vom Bieter auszufüllen)

komplett liefern und fachgerecht, lot- fluchtrecht und
rechtwinklig einbauen
Der Einbau erfolgt zeitversetzt zu den Innentüren im
Mauerwerk. Einbau der Zarge erfolgt nach Abschluss der
Trockenbauarbeiten, die Blätter und Dichtungen werden
erst kurz vor Übergabe des Objektes montiert.
Einbauort: IT.E.10
Menge: 1,000 St

**1.09 Innentür komplett, einflügelig, 760/2135 mm; MW 14cm**
Innentürelement einschl. Stahlzarge inkl.
Hinterfüllung/ Verguss wie Pos. vor jedoch;
Maulweite:  ca. 14 cm inkl. 2 x 15 mm Putz
lichtes Öffnungsmaß:  760/2135 mm
Gewändeanschluss:  KS Mauerwerk
Sickentiefe  mind. 15 mm für den Einbau der Fliesen
Schloss ohne, Tür nicht abschließbar
inkl. Montage der Drückergarnitur

Angeb. Fabrikat: .....................................
(vom Bieter auszufüllen)

komplett liefern und fachgerecht, lot- fluchtrecht und
rechtwinklig einbauen
Der Einbau erfolgt zeitversetzt zu den Innentüren im
Mauerwerk. Einbau der Zarge erfolgt nach Abschluss der
Trockenbauarbeiten, die Blätter und Dichtungen werden
erst kurz vor Übergabe des Objektes montiert.
Einbauort: IT.E.11
Menge: 1,000 St

**1.10 Zulage Feuchtraumtür**
Zulage zu v. g. Innentürblättern für Ausführung als
Feuchtraumtür;
Einbauort:  IT.E. 10/11
Menge: 2,000 St

**1.12 Innentür komplett, einflügelig, 760/2630 mm; MW 27cm**
Innentürelement einschl. Stahlzarge inkl. Hinterfüllung
/ Verguss wie Pos. vor jedoch;
Maulweite:  ca. 11,5 cm inkl. 2 x 15 mm Putz
lichtes Öffnungsmaß:  760/2630 mm mit Oberlicht 500 mm
Gewändeanschluss:  KS Mauerwerk
Sickentiefe  mind. 15 mm für den Einbau der Fliesen
Schloss ohne, nicht abschließbar
inkl. Montage der Drückergarnitur

Angeb. Fabrikat: .....................................
(vom Bieter auszufüllen)

komplett liefern und fachgerecht, lot- fluchtrecht und
rechtwinklig einbauen
Der Einbau erfolgt zeitversetzt zu den Innentüren im
Mauerwerk. Einbau der Zarge erfolgt nach Abschluss der
Trockenbauarbeiten, die Blätter und Dichtungen werden
erst kurz vor Übergabe des Objektes montiert.
Einbauort: IT.E.12
Menge: 1,000 St

**1.13 Zulage Nassraumtür**
Zulage zu v.g. Innentürblättern für Ausführung als
Nassraumtür;
Zarge in Edelstahl
Einbauort:  IT.E.12
Menge: 1,000 St

**1.14 Innentür komplett, einflügelig, 885/2630 mm; MW 27cm**
Innentürelement einschl. Stahlzarge inkl. Hinterfüllung
/ Verguss wie Pos. vor jedoch;
Maulweite:  ca. 27 cm inkl. 2 x 15 mm Putz
lichtes Öffnungsmaß:  885/2630 mm
Gewändeanschluss:  KS Mauerwerk
Sickentiefe  mind. 15 mm für den Einbau der Fliesen
inkl. Montage der Drückergarnitur

Angeb. Fabrikat: .....................................
(vom Bieter auszufüllen)

komplett liefern und fachgerecht, lot- fluchtrecht und
rechtwinklig einbauen
Der Einbau erfolgt zeitversetzt zu den Innentüren im
Mauerwerk die Blätter und Dichtungen werden erst kurz
vor Übergabe des Objektes montiert.
Einbauort: IT.E.18/19/ 20
Menge: 3,000 St

**1.15 Zulage Feuchtraumtür**
Zulage zu v. g. Innentürblättern für Ausführung als
Feuchtraumtür;
Einbauort:  IT.E. 18/19
Menge: 2,000 St

**1.16 Zulage Nassraumtür**
Zulage zu v.g. Innentürblättern für Ausführung als
Nassraumtür;
Zarge in Edelstahl
Einbauort:  IT.E.20
Menge: 1,000 St

**1.17 Innentür komplett, einflügelig, 1010/2630 mm; MW 27cm**
Innentürelement einschl. Stahlzarge inkl. Hinterfüllung
/ Verguss wie Pos. vor jedoch;
Maulweite:  ca. 27 cm inkl. 2 x 15 mm Putz
lichtes Öffnungsmaß:  1010/2630 mm mit Oberlicht 500 mm
Gewändeanschluss:  KS Mauerwerk
inkl. Montage der Drückergarnitur

Angeb. Fabrikat: .....................................
(vom Bieter auszufüllen)

komplett liefern und fachgerecht, lot- fluchtrecht und
rechtwinklig einbauen
Der Einbau erfolgt zeitversetzt zu den Innentüren im
Mauerwerk., die Blätter und Dichtungen werden erst kurz
vor Übergabe des Objektes montiert.
Einbauort: IT.E.14/17/21
Menge: 3,000 St

### Titel 2 Innentüren Zubehör

**2.01 Glasausschnitt, 660/1420 mm**
Glasausschnitt, einschl. Verglasung, Dichtungsband und
Glasleiste in passender Farbe zu der Türoberfläche.
Glasart: Klarglas 6mm VSG (Kalkulationsgrundlage)
Glasausschnitt: ca. 660/1420 mm (als Normlichtöffnung)
als Zulage zur Innentür 885/2260 mm
Einbauort : IT.E.15
Menge: 1,000 St

**2.02 Glasausschnitt, 185/1585 mm**
Glasausschnitt, einschl. Verglasung, Dichtungsband und
Glasleiste in passender Farbe zu der Türoberfläche.
Glasart: Klarglas 6mm VSG (Kalkulationsgrundlage)
Glasausschnitt: ca. 185/1585 mm (als Normlichtöffnung)
als Zulage zur Innentür 885/2135 mm
Einbauort : IT.E.01/02/06/07
Menge: 4,000 St

**2.03 Türschließer mit Gleitschiene**
Obenliegender Gleitschienen-Türschließer nach DIN EN
1154.
Schließablauf, Endschlag und Öffnungsdämpfung
hydraulisch kontrolliert und einstellbar, Schließkraft
stufenlos einstellbar.
Schließergröße: 2 - 6, entsprechend der
Türflügelbreite.
Einbauort :  IT.E:15
liefern und montieren;
Angeb. Fabrikat: .....................................
(vom Bieter auszufüllen)
Menge: 1,000 St

**2.04 Drückergarnitur, Edelstahl, liefern D/D**
Drücker/Drücker Garnitur, Edelstahl, Rosetten, nicht
abschließbar, zu den beschriebenen Innentüren;
Gestaltungsmuster: Hoppe Baden Edelstahl matt oder
gleichwertig
nur Lieferung ! ; Einbau in Türposition enthalten.
Angeb. Fabrikat: .....................................
(vom Bieter auszufüllen)
Ort: IT.E.10/11/12/15/19/20/
Menge: 6,000 St

**2.05 Drückergarnitur, Edelstahl, liefern D/D PZ**
Drücker/Drücker Garnitur, Edelstahl, Rosetten, für
PZ-Bohrung zu den beschriebenen Innentüren;
Gestaltungsmuster: Hoppe Baden Edelstahl matt oder
gleichwertig
nur Lieferung ! ; Einbau in Türposition enthalten.
Angeb. Fabrikat: .....................................
(vom Bieter auszufüllen9
Ort: IT.E.01/02/05/07/08/09/13/14/17/27
Menge: 10,000 St

**2.06 Drückergarnitur, Edelstahl, liefern D/K**
Drücker/Knauf Garnitur, Edelstahl, Rosetten, für
PZ-Bohrung zu den beschriebenen Innentüren;
Gestaltungsmuster Hoppe Baden Edelstahl matt oder
gleichwertig
nur Lieferung ! ; Einbau in Türposition enthalten.

Angeb. Fabrikat: .....................................
(vom Bieter auszufüllen)
Ort: IT.E.03/04/06/18
Menge: 4,000 St

**2.07 WC Drückergarnitur**
Drückergarnitur, Edelstahl, wie Pos. vor jedoch als WC
Drückergarnitur mit Besetztanzeige und Notöffnung.
nur Lieferung ! ; Einbau in gesonderter Position.
Ort: IT.E. 16/21
angeb. Fabrikat:  .....................
Menge: 2,000 St

**2.08 Zuluftöffnung 350 cm² mit Edelstahlgitter**
Zuluftöffnung in Türen mit einer effektiven
Öffnungsgröße von 350 cm² herstellen und beidseitig
durch ein Edelstahlgitter abdecken.

angeb. Fabrikat: ...............
(vom Bieter auszufüllen)
Einbauort :  IT.E.11/13/13/19/20
Menge: 5,000 St

**2.09 Türstopper Wand**
Türstopper Wand als Kunstoffscheibe selbstklebend
liefern und montieren;
Menge: 18,000 St

### Titel 3 Stahltüren EG

**3.01 Stahltür T90-1 Dünnfalz**
Stahltür T90-1 Dünnfalz (EI2 90-C5-SA)
T 90-1-FSA Stahl-Feuerschutztür geprüft nach EN 1634-1,
zugelassen nach DIN 4102 für den Einbau in innere
Wände.
Einflügeliges Türelement
Flächenbündiges Türblatt ohne Bandprägung, verzinkt und
grundiert ähnlich RAL 9002 (Grauweiß)
Türblattdicke: 62 mm, 3-seitig gefälzt, Dünnfalz
Blechdicke: 1,0 mm
Blockzarge ähnlich Teckentrup 4.1. verzinkt und
grundiert ähnlich RAL 9002 (Grauweiß), 1,5 mm dick, mit
3-seitiger Dichtung
Befestigung der Zarge Stahlbeton Laibung
Schloss und Beschläge:
Einsteckschloss mit Wechsel nach DIN 18250,
PZ-vorgerichtet
festdrehbar gelagert mit Buntbart-Einsatz und 1
Bb-Schlüssel
Edestahl Drückergarnitur Kalkulationsgrundlage Hoppe
Baden
Bänder und Zubehör:
FE/KO-Bandgarnitur mit Kugellager
Ausgleichsringe zur Höhenregulierung

Baurichtmaß 1180 mm Breite / 2200 mm Höhe
Liefern und nach Herstellervorschrift einbauen.

Tür Normgrößen (mm):( ) 1000 x 2125

Verglasungsfeld eckig mit Alu-Glashalteleisten
Brandschutzglas F90
Normverglasung Lichte Durchsicht (mm):
Rechteck 2 B x H 565 x 880

Sonderausstattung:
Drückergarnituren/Wechselgarnituren: Edelstahl
mit Rosette

Schlösser:
vorgerichtet für Profilzylinder
(Panikschlösser
Obertürschließer DIN EN 1154 Kopfmontage Badseite mit
Gleitschiene
Bodendichtungen

Ort IT.E.24/25/26
Menge: 3,000 St.

**3.02 Zulage für den Einbau von blickreduzierendem Glas in den Umkleiden.**
Zulage für den Einbau von blickreduzierendem Glas in
den Umkleiden.
Ein menschlicher Körper sollte in den Umrissen
erkennbar sein.
Milchglas / Satiniertes Glas
IT.E.24/26
Menge: 2,000 St.

**3.03 Stahltür T30-1 Dünnfalz**
Stahltür T30-1 Dünnfalz (EI2 30-C5-SA)
T 30-1-FSA Stahl-Feuerschutztür geprüft nach EN 1634-1,
zugelassen nach DIN 4102 für den Einbau in innere
Wände.
Einflügeliges Türelement
Flächenbündiges Türblatt ohne Bandprägung, verzinkt und
grundiert ähnlich RAL 9002 (Grauweiß)
Türblattdicke: 42 mm, 3-seitig gefälzt, Dünnfalz
Blechdicke: 1,0 mm
Umfassungszarge. verzinkt und grundiert ähnlich RAL
9002 (Grauweiß), 1,5 mm dick, mit 3-seitiger Dichtung
Befestigung der Zarge MW KS Laibung
Schloss und Beschläge:
Einsteckschloss mit Wechsel nach DIN 18250,
PZ-vorgerichtet
festdrehbar gelagert mit Buntbart-Einsatz und 1
Bb-Schlüssel
Edestahl Drückergarnitur Kalkulationsgrundlage Hoppe
Baden
Bänder und Zubehör:
FE/KO-Bandgarnitur mit Kugellager
Ausgleichsringe zur Höhenregulierung

Baurichtmaß 1135 mm Breite / 2260 mm Höhe
Liefern und nach Herstellervorschrift einbauen.
Tür Normgrößen (mm):( ) 1000 x 2125

Sonderausstattung:
Drückergarnituren/Wechselgarnituren: Edelstahl
mit Rosette

Schlösser:
vorgerichtet für Profilzylinder
Obertürschließer DIN EN 1154 Kopfmontage Bandseite mit
Gleitschiene
Bodendichtungen

Ort IT.E.23
Menge: 1,000 St.

**3.04 Zargenblende Stahlblech**
Zargenblende aus Stahlblech grundiert für späteren
Anstrich
Blechdicke 1.5 mm
3 Türen 1180/2200 mm mit je 4 Gehrungen pro Tür
Wandstärke der Tür 420 mm
Sichtbare Blende 40 mm
Tiefe bis zur Zarge
Innenseite 80 mm
Außenseite 180 mm
Zargentiefe 160 mm (Typ 4.1)
Liefern und montieren
Abrechnungsgrundlage 1 Stck Tür
Menge: 3,000 St.

### Titel 4 Stundenlohnarbeiten

**4.01 Stundensatz Fachwerker**
*** Stundenlohnarbeiten
Arbeiten, welche nicht in den Positionen erfaßt sind
und gegen Nachweis zur Ausführung kommen:
Fachwerker
Menge: 5,000 h

**4.02 Stundensatz Helfer**
*** Stundenlohnarbeiten
Arbeiten, welche nicht in den Positionen erfaßt sind
und gegen Nachweis zur Ausführung kommen:
Helfer
Menge: 5,000 h
